# Liefer- u. Dienstleist. Rauchwarnmelder SDWO
Angebotsaufforderung (GAEB DA XML 3.3, DA83)
Projekt: VOEK-264-26
Projektbezeichnung: Liefer-  u. Dienstleist. Rauchwarnmelder SDWO
Währung: EUR
Nebenangebote zugelassen: ja
Auftraggeber: Bundesanstalt für Immobilienaufgaben, - Anstalt des öffentlichen Rechts -, Ellerstrasse 56, 53119 Bonn, D, Ansprechpartner Mustermann, Telefon 0228 37787 0, E-Mail info@bundesimmobilien.de, USt-IdNr. 12345; Debitorennummer: 11111
Erstellt mit: GXML Toolbox V3.3 R20230829, iTWO_64 V24.0.667, 17.08.2026

## Titelblatt
OBJEKT:  REGIONALBEREICH SÜD - SPARTE WOHNEN
  WIRTSCHAFTSEINHEITEN IM BUNDESLAND BADEN-WÜRTTEMBEREG

DV-NR.: AG : VOEK 264 - 26

  Los 1  SDWO 1010
  Serviceteam Konstanz

L E I S T U N G S V E R Z E I C H N I S  MIT  L E I S T U N G S B E SC H R E I B U N G

  ANLAGE  B - 02  ZUM  VERTRAG

LEISTUNGEN:  Demontage, Lieferung, Inbetriebnahme, Entsorgung und Instandhaltung von Funkrauchwarnmeldern

  BUNDESANSTALT FÜR IMMOBILIENAUFGABEN
  SPARTE WOHNEN
  SDWO 1010

BIETER:

NAME (FIRMENSTEMPEL), ADRESSE, TEL.

AUFTRAGGEBERIN :BUNDESANSTALT FÜR IMMOBILIENAUFGABEN
  ANSTALT DES ÖFFENTLICHEN RECHTS
  VERTRETEN DURCH DEN VORSTAND
  ELLERSTRAßE 53, 53119 BONN

VERDINGUNGSSTELLE:
  BUNDESANSTALT FÜR IMMOBILIENAUFGABEN
  STABSBEREICH EINKAUf
  ABTEILUNG 1
  FASANENSTRAßE 87, 10623 BERLIN

## Los 1: Wartung, Inspektion RWM_SDWO 1010_Konstanz
Datum: 17.08.2026

*Hinweis: Vorbemerkungen*
1. Vorbemerkungen

Mit dieser Ausschreibung soll eine fachgerechte Leistungserbringung zu wirtschaftlich günstigen Konditionen sichergestellt werden.

Stellt der Bieter fest, dass seiner Meinung nach eine Leistung nicht eindeutig oder unvollständig beschrieben wurde, ist er verpflichtet, rechtzeitig vor Abgabe des Angebotes, seine Bedenken über die e- Vergabe -Plattform mitzuteilen. Nimmt er diese Möglichkeit nicht in Anspruch, besteht nach Erhalt des Zuschlages kein weiterer, über die bezuschlagten Einheitspreise hinausgehender Anspruch auf Vergütung.

1.1 Vorbemerkungen zur Leistungsbeschreibung

Für den Datenaustausch von Leistungsverzeichnissen nach GAEB (Datenart 83 Angebotsanforderung, Datenart 84 Angebotsabgabe), gilt folgendes: Leistungsverzeichnisse [DA 83 (Angebotsanforderung)] sind den Vergabeunterlagen beigefügt.

Bei Angebotsabgabe neben der Schriftform des Angebotes nach Möglichkeit bitte auch einen Datenträger nach DA 84 (Angebotsabgabe) beifügen.
Auch bei erfolgtem Datenaustausch nach GAEB bleibt die Schriftform immer Vertragsgrundlage.
Punktfolgen in den Beschreibungen des Leistungs- verzeichnisses sind unbedingt vom Bieter auszufüllen (auch geforderte Hersteller-/Typangaben), sofern nicht von der AG vorgegeben.
Fragen und Auskünfte zur Ausschreibung und zum Leistungs- verzeichnis sind nur über die e-Vergabe-Plattform (www.evergabe.de) möglich.
Nähere Informationen sind der Anlage A-01 zum Angebots- aufforderungsschreiben, den Bewerbungsbedingungen zu entnehmen.

2. Hinweis zur Kalkulation:

Sofern nicht jeweils etwas anderes vorgegeben ist, handelt es sich bei den Preispositionen um einen Jahressatz.
Für diese Funktionseinheiten sind alle zur Funktion gehörigen Teile und alles notwendige Zubehör, welches für einen Anlagenbetrieb gemäß Leistungsbeschreibung notwendig ist, als Kalkulationsgrundlage anzusetzen.

Da nicht jedes zur Funktion zugehörige Teil aufgezählt werden kann, sind grundsätzlich alle Kalkulationen auf der Basis durchzuführen, dass der pauschale Jahrespreis immer für die vollständigen und funktionsfähigen Funktionseinheiten mit allen funktionswichtigen Teilen, allem Zubehör und allen zum Betrieb notwendigen peripheren Installationen die Basis für die
Kalkulation darstellen und in den angebotenen Leistungen inbegriffen sind.

Die Bestandsübersicht  Anlage C-03a dokumentiert die Aufteilung der Rauchmelder in den Mietwohnungen der Wirtschaftseinheiten.

Die Stückzahlen der technischen Anlagen wurden nach besten Wissen und Gewissen ermittelt und unterliegen einer ständigen Veränderung.

In Einzelfällen können die Stückzahlen nach oben oder nach unten abweichen, dies berechtigt jedoch nicht zu Änderungen des pauschalen Einzelpreises.

Die Abrechnungen für die Wartungsdienstleistungen erfolgen grundsätzlich pro Wirtschaftseinheit.

Bei der Rechnungslegung ist die tatsächlich erbrachte Leistung abzurechnen.

3 . Sonstiges - Bedarfspositionen

Bei denen im Leistungsverzeichnis angegebenen Bedarfs- positionen besteht generell nur Anspruch auf Vergütung nach gesonderter Beauftragung in Schriftform durch die Auftraggeberin (AG) und einen, zusammen mit der Rechnung eingereichten und bestätigten Leistungsnachweis.

Ein pauschaler Anspruch auf Abrechnung besteht nicht!

### 1 Demontage, Lieferung und Montage und Inbetriebnahme - einmalig im ersten Vertragsjahr

*Hinweis: Umfang der Dienstleistung*
Den konkreten Umfang der Arbeiten beschreibt die Leistungsbeschreibung.

Los 1 umfasst 8.835 Rauchwarnmelder.

Diese Position Demontage, Lieferung und Montage und Inbetriebnahme fällt in der Vertragslaufzeit einmalig im ersten Vertragsjahr an.

angebotenes RWM- Fabrikat:
'....................................................'

angebotener  RWM-Typ:

'....................................................'

Der Einheitspreis enthält:

-  die Demontage inklusive der fachgerechten Entsorgung der aktuell verbauten RWM,

-  die Anschaffung, Lieferung, Montage, Inbetriebnahme der RWM der Bauweise C sowie die dazugehörenden (Funk) Module und derenen Lieferungen entsprechend der Leistungsbeschreibung,

-  die Arbeitsmittel, Hilfsmittel und Hillfsstoffe,

-  die Kosten für An-und Abfahrten,

-  die Aufwendungen (zeitlich und finanziell) für die Dokumentationen,

-  die Aufwendungen für die Einweisung der Mieter,

-  die Aufwendungen (zeitlich und finanziell) für die Übergabeprotokolle.

#### 1.1 Position 1 - Donaueschingen

**1.1.10 WE 136591**
Schillerstraße 15  16 Stck
Menge: 16,000 Stck

**1.1.20 WE 136608**
Schillerstraße 13  14 Stck
Menge: 14,000 Stck

**1.1.30 WE 151236**
Hindenburgring 40/42, 44/46  139 Stck
Hans-Thoma-Straße 1, 3, 5  112 Stck
Dürrheimer Straße 19/21  87 Stck

Leistungsbeginn 01.01.2029
zusätzlich  440 Stck
Hindenburgring 36/38,
Hans-Thoma-Straße 2/4,
Friedhofstraße 14/16,
Emil-Rehmann-Straße ( 2.BA HTH)
Menge: 778,000 Stck

#### 1.2 Position 2 - Eriskirch

**1.2.10 WE 138347**
Brückenstraße 4  8 Stck
Menge: 8,000 Stck

#### 1.3 Position 3 - Friedrichshafen

**1.3.10 WE 138334**
Paulinenstraße 40  30Stck
Menge: 30,000 Stck

**1.3.20 WE 138335**
Paulinenstraße 36  55 Stck
Menge: 55,000 Stck

**1.3.30 WE 138339**
Schwabstraße 46, 48, 50, 52  160 Stck
Hebelstraße 2, 4, 6  90 Stck
Ekkehardstraße 1, 2, 3, 4, 5, 6,
7, 8, 10  307 Stck
Leistungsbeginn 01.12.2029
zusätzlich  800 Stck
Menge: 1357,000 Stck

**1.3.40 WE 138355**
Prielmayerstraße 1, 3, 5, 7  157 Stck
Riedleparkstraße 42, 44, 46, 48  118 Stck
Menge: 275,000 Stck

#### 1.4 Position 4 - Gaienhofen

**1.4.10 WE 136573**
Im Bänkle 4  11 Stck
Menge: 11,000 Stck

#### 1.5 Position 5 - Gailingen

**1.5.10 WE 136587**
Rheinhalde 1  7 Stck
Menge: 7,000 Stck

#### 1.6 Position 6 - Gottmadingen

**1.6.10 WE 136565**
Steiner Weg 62, 66, 70, 72  24 Stck
Menge: 24,000 Stck

**1.6.20 WE 136566**
Steiner Weg 65, 67  39 Stck
Menge: 39,000 Stck

**1.6.30 WE 136567**
Steiner Weg 28, 30, 32  20 Stck
Menge: 20,000 Stck

**1.6.40 WE 136586**
Dörflinger Straße 10  12 Stck
Menge: 12,000 Stck

**1.6.50 WE 136605**
Dörflinger Straße 8  14 Stck
Menge: 14,000 Stck

#### 1.7 Position 7 - Hilzingen

**1.7.10 WE 136560**
Grenzstraße 2  21 Stck
Menge: 21,000 Stck

#### 1.8 Position 8 - Hohentengen

**1.8.10 WE 136433**
Schlossweg 4  4 Stck
Menge: 4,000 Stck

**1.8.20 WE 136653**
Schaffhauser Straße 39  3 Stck
Menge: 3,000 Stck

#### 1.9 Position 9 - Jestetten

**1.9.10 WE 136654**
Rheinauer Straße 20  12 Stck
Menge: 12,000 Stck

**1.9.20 WE 136659**
Am Hohrain 3  20 Stck
Menge: 20,000 Stck

**1.9.30 WE 136673**
Alte Nohlstraße 18  21 Stck
Anwandel 24  16 Stck
Leistungsbeginn 01.01.2030
zusätzlich  20 Stck
Menge: 57,000 Stck

**1.9.40 WE 136675**
Saarstraße 2, 4  38 Stck
Menge: 38,000 Stck

#### 1.10 Position 10 - Klettgau

**1.10.10 WE 136027**
Hauptstraße 101  13 Stck
Menge: 13,000 Stck

**1.10.20 WE 136439**
Hauptstraße 113  11 Stck
Menge: 11,000 Stck

#### 1.11 Position 11 - Konstanz

**1.11.10 WE 135879**
Gottfried-Keller-Straße 10, 12  65 Stck
Wollmatinger Straße 13  24 Stck
Menge: 89,000 Stck

**1.11.20 WE 135880**
Gottfried-Keller-Straße 14, 16  64 Stck
Leistungsbeginn 01.11.2029
zusätzlich aufgrund Neubau 300 Stck
Menge: 364,000 Stck

**1.11.30 WE 135881**
Gottfried-Keller-Straße 18, 20  63 Stck
Wollmatinger Straße 21  24 Stck
Menge: 87,000 Stck

**1.11.40 WE 136517**
Döbelestraße 36  40 Stck
Menge: 40,000 Stck

**1.11.50 WE 136518**
Jahnstraße 11, 13  77 Stck
Menge: 77,000 Stck

**1.11.60 WE 136519**
Bettelgäßchen 2, 4  80 Stck
Leistungsbeginn 30.11.2029
zusätzlich aufgrund Neubau 80 Stck
Menge: 160,000 Stck

**1.11.70 WE 136521**
Gottfried-Keller-Straße 19  19 Stck
Steinstraße 12  36 Stck
Menge: 55,000 Stck

**1.11.80 WE 136522**
Gottfried-Keller-Straße 21  37 Stck
Steinstraße 14  35 Stck
Menge: 72,000 Stck

**1.11.90 WE 136523**
Eichhornstraße 31, 33  20 Stck
Menge: 20,000 Stck

**1.11.100 WE 136524**
Mainaustraße 77  23 Stck
Menge: 23,000 Stck

**1.11.110 WE 136525**
Friedrichstraße 25  36 Stck
Menge: 36,000 Stck

**1.11.120 WE 136529**
Döbelestraße 21  30 Stck
Menge: 30,000 Stck

**1.11.130 WE 136530**
Jahnstraße 17, 19  93 Stck
Menge: 93,000 Stck

**1.11.140 WE 136533**
Gottfried-Keller-Straße 23  37 Stck
Steinstraße 16  37 Stck
Menge: 74,000 Stck

**1.11.150 WE 136534**
Gottfried-Keller-Straße 25  36 Stck
Steinstraße 18  36 Stck
Menge: 72,000 Stck

**1.11.160 WE 136535**
Bismarcksteig 2, 4  64 Stck
Menge: 64,000 Stck

**1.11.170 WE 136536**
Steinstraße 4  74 Stck
Menge: 74,000 Stck

**1.11.180 WE 136537**
Gottfried-Keller-Straße 1, 3  48 Stck
Menge: 48,000 Stck

**1.11.190 WE 136538**
Gottfried-Keller-Straße 5, 7  48 Stck
Menge: 48,000 Stck

**1.11.200 WE 136540**
Döbelestraße 19  31 Stck
Menge: 31,000 Stck

**1.11.210 WE 136543**
Hafenstraße 23  20 Stck
Leistungsbeginn 01.01.2029
zusätzlich  30 Stck
Menge: 50,000 Stck

**1.11.220 WE 136544**
Hans-Thoma-Straße 2, 4  88 Stck
Menge: 88,000 Stck

**1.11.230 WE 136631**
Steinstraße 48  21 Stck
Leistungsbeginn 01.06.2029
zusätzlich  120 Stck
Menge: 141,000 Stck

**1.11.240 WE 136632**
Steinstraße 50, 52  28 Stck
Menge: 28,000 Stck

**1.11.250 WE 136633**
Steinstraße 54, 56  28 Stck
Menge: 28,000 Stck

**1.11.260 WE 136634**
Reutestraße 85, 87, 89  58 Stck
Menge: 58,000 Stck

**1.11.270 WE 136636**
Berchenstraße 78, 80  86 Stck
Menge: 86,000 Stck

**1.11.280 WE 136637**
Berchenstraße 82, 84  54 Stck
Menge: 54,000 Stck

**1.11.290 WE 136638**
Haspelweg 7, 9  98 Stck
Menge: 98,000 Stck

**1.11.300 WE 136644**
Fürstenbergstraße 124, 126  76 Stck
Leistungsbeginn 01.12.2028
zusätzlich  187 Stck
Menge: 263,000 Stck

**1.11.310 WE 136650**
Fürstenbergstraße 116, 118  72 Stck
Leistungsbeginn 01.12.2028
zusätzlich  187 Stck
Menge: 259,000 Stck

**1.11.320 WE 136651**
Fürstenbergstraße 120, 122  106 Stck

Leistungsbeginn 01.12.2028
zusätzlich  187 Stck
Menge: 293,000 Stck

**1.11.330 WE 144554**
Zur Allmannshöhe 27  3 Stck
Menge: 3,000 Stck

**1.11.340 WE 150938**
Steinstraße 6a, 8a, 10a

Leistungsbeginn 01.01.2029
zusätzlich  164 Stck
Menge: 164,000 Stck

#### 1.12 Position 12 - Kressborn am Bodensee

**1.12.10 WE 138348**
Öschweg 4  13 Stck
Menge: 13,000 Stck

#### 1.13 Position 13 - Langenargen

**1.13.10 WE 138338**
Untere Seestr.112, 114, 116, 118175 Stck
Menge: 175,000 Stck

#### 1.14 Position 14 - Laupheim

**1.14.10 WE 138341**
Walpertshoferstraße 12  24 Stck
Menge: 24,000 Stck

#### 1.15 Position 15 - Lindau

**1.15.10 WE 134424**
Buttlerhügel 2, 4  40 Stck
Rickenbacher Straße 16, 18  70 Stck
Menge: 110,000 Stck

**1.15.20 WE 134425**
Im Holben 1, 3, 26, 30  57 Stck
Reinwaldstraße 2, 8  16 Stck
Wackerstraße 27, 29  60 Stck
Menge: 135,000 Stck

**1.15.30 WE 134431**
Oberhoschstegstraße 47  25 Stck
Menge: 25,000 Stck

**1.15.40 WE 134434**
Bregenzer Str. 195, 197, 199, 20180 Stck
Menge: 80,000 Stck

**1.15.50 WE 134435**
Reutiner Straße 7, 9, 11  25 Stck
Menge: 25,000 Stck

**1.15.60 WE 134436**
Ludwigstraße 9  15 Stck
Menge: 15,000 Stck

**1.15.70 WE 134437**
Reichplatz 2, 4  70 Stck
Menge: 70,000 Stck

**1.15.80 WE 134438**
Bregenzer Straße 207  25 Stck
Menge: 25,000 Stck

**1.15.90 WE 198015**
Buttlerhügel 4a, 4b  63 Stck
Menge: 63,000 Stck

#### 1.16 Position 16 - Lottstetten-Nack

**1.16.10 WE 136666**
Rüdlinger Straße 3, 5  28 Stck
Menge: 28,000 Stck

#### 1.17 Position 17 - Oehningen

**1.17.10 WE 136603**
Steiner Straße 26, 28  27 Stck
Menge: 27,000 Stck

**1.17.20 WE 136604**
Steiner Straße 30  21 Stck
Menge: 21,000 Stck

#### 1.18 Position 18 - Radolfzell

**1.18.10 WE 136458**
Kapuzinerweg 3  5 Stck
Menge: 5,000 Stck

**1.18.20 WE 136629**
Waldstraße 14  49 Stck
Menge: 49,000 Stck

**1.18.30 WE 136635**
Keltenweg 10, 12  45 Stck
Leistungsbeginn 01.12.2030
zusätzlich  64 Stck
Menge: 109,000 Stck

**1.18.40 WE 136639**
Keltenweg 6, 8  41 Stck
Leistungsbeginn 01.12.2030
zusätzlich  64 Stck
Menge: 105,000 Stck

**1.18.50 WE 136640**
Keltenweg 2  52 Stck
Leistungsbeginn 01.06.2030
zusätzlich  64 Stck
Menge: 116,000 Stck

**1.18.60 WE 136641**
Regiment-Piémont-Straße 2  50 Stck
Leistungsbeginn 01.06.2029
zusätzlich  30 Stck
Menge: 80,000 Stck

**1.18.70 WE 136642**
Regiment-Piémont-Straße 5, 7  72 Stck
Leistungsbeginn 01.06.2030
zusätzlich:  30 Stck
Menge: 102,000 Stck

**1.18.80 WE 136643**
Regiment-Piémont-Straße 1, 3  94 Stck
Leistungsbeginn 01.12.2029
zusätzlich  80 Stück
Menge: 174,000 Stck

**1.18.90 WE 136646**
Keltenweg 7  13 Stck
Menge: 13,000 Stck

**1.18.100 WE 136647**
Keltenweg 5  16 Stck

Leistungsbeginn 01.12.2030
zusätzlich  65 Stck
Menge: 81,000 Stck

**1.18.110 WE 136648**
Schiedelenweg 8  16 Stck
Leistungsbeginn 01.01.2030
zusätzlich  50 Stck
Menge: 66,000 Stck

**1.18.120 WE 136649**
Keltenweg 14, 16  31 Stck

Leistungsbeginn 01.01.2030
zusätzlich  50 Stck
Menge: 81,000 Stck

**1.18.130 WE 136661**
Schiedelenweg 3, 5  54 Stck
Leistungsbeginn 01.01.2030
zusätzlich  50 Stck
Menge: 104,000 Stck

#### 1.19 Position 19 - Reichenau

**1.19.10 WE 136555**
Obere Ergat 23  23 Stck
Menge: 23,000 Stck

**1.19.20 WE 136557**
An der Schiffslände 10  16 Stck
Menge: 16,000 Stck

#### 1.20 Position 20 - Rielasingen-Worblingen

**1.20.10 WE 136561**
Ramsener Straße 70  14 Stck
Menge: 14,000 Stck

#### 1.21 Position 21 - Rottweil

**1.21.10 WE 136563**
Hegauweg 5  20 Stck
Menge: 20,000 Stck

**1.21.20 WE 136564**
Hegauweg 7  20 Stck
Menge: 20,000 Stck

**1.21.30 WE 136574**
Hohentwielweg 14  5 Stck
Menge: 5,000 Stck

**1.21.40 WE 136575**
Hohenkrähenweg 16, 18, 20, 2227 Stck
Menge: 27,000 Stck

**1.21.50 WE 136578**
Hohentwielweg 6, 12  10 Stck
Menge: 10,000 Stck

**1.21.60 WE 136580**
Heerstraße 101, 103  24 Stck
Menge: 24,000 Stck

**1.21.70 WE 136581**
Heerstraße 105, 107  24 Stck
Menge: 24,000 Stck

**1.21.80 WE 136582**
Heerstraße 109, 111  24 Stck
Menge: 24,000 Stck

**1.21.90 WE 136583**
Hohenkrähenweg 12  5 Stck
Menge: 5,000 Stck

**1.21.100 WE 136611**
Hegauweg 9  20 Stck
Menge: 20,000 Stck

**1.21.110 WE 136616**
Heerstraße 39  30 Stck
Auf dem Wall 30  26 Stck
Menge: 56,000 Stck

**1.21.120 WE 136617**
Heerstraße 41  30 Stck
Auf dem Wall 34  30 Stck
Menge: 60,000 Stck

**1.21.130 WE 136618**
Auf dem Wall 38  24 Stck
Heerstraße 45  50 Stck
Menge: 74,000 Stck

#### 1.22 Position 22 - Sigmaringen

**1.22.10 WE 138329**
Unterer Weg 1, 3, 5, 7  77 Stck

Oberer Weg 1, 2, 3, 4, 6, 8, 10, 12, 14, 16, 18, 20, 22, 24, 26, 28, 30, 32, 34, 36, 38, 40, 42, 44, 46, 48, 50, 52, 54, 56
  132 Stck
Menge: 209,000 Stck

#### 1.23 Position 23 - Singen

**1.23.10 WE 136558**
Ekkehardstraße 53  40 Stck
Höristraße 15  24 Stck
Menge: 64,000 Stck

**1.23.20 WE 136623**
Hittisheimer Straße 20  17 Stck
Menge: 17,000 Stck

**1.23.30 WE 136624**
Hittisheimer Straße 22  12 Stck
Menge: 12,000 Stck

#### 1.24 Position 24 - Stühlingen

**1.24.10 WE 136652**
Bundesstraße 16  22 Stck
Menge: 22,000 Stck

**1.24.20 WE 136671**
Behagelweg 6  15 Stck
Menge: 15,000 Stck

#### 1.25 Position 25 - Tettnang

**1.25.10 WE 138351**
Ravensburger Straße 33  19 Stck
Menge: 19,000 Stck

#### 1.26 Position 26 - Villingen-Schweningen

**1.26.10 WE 135751**
Fördererstraße 30, 32, 34, 36, 38, 40
  30 Stck
Menge: 30,000 Stck

#### 1.27 Position 27 - Wasserburg

**1.27.10 WE 134426**
Schulstraße 4, 6  30 Stck
Menge: 30,000 Stck

#### 1.28 Position 28 - Weingarten

**1.28.10 WE 138352**
Weiherweg 2, 4  44 Stck
Doggenriedstraße 77  21 Stck
Menge: 65,000 Stck

### 2 Instandhaltung (Wartung, Instandsetzung) der montierten RWM

*Hinweis: Umfang der Dienstleistung*
Den konkreten Wartungsumfang sowie den gegebenenfalls erforderlichen Reinigungsumfang beschreibt die Leistungs- beschreibung.

Es sind die jährlichen Kosten zu kalkulieren.

angebotenes Funk- und Datenübertragungsverfahren:

'....................................................'

Der Einheitspreis für Instandhaltung (Wartung, Instandsetzung) enthält:

-  erstmalig 12 Monate nach Abnahme der Montage der RWM / des Zubehörs und dann wiederkehrend die Inspektion (Ferninspektion) gemäß Ziffern 6.2.2 und 6.2.3.3 der DIN 1475-1.2018-12  durchzuführen,

-  die Wartung

-  die Instandsetzung
  gemäß der Leistungsbeschreibung

-  die Arbeitsmittel, Hilfsmittel und Hillfsstoffe,

-  die Kosten für An-und Abfahrten.

-  die Kosten für erforderliche Rauchmelderwechsel

  Für notwendige Instandsetzungsarbeiten, gemäß der vereinbarten Gewährleistung über den gesamten Vertragszeitraum, ist  von einem jährlichen Umfang von 1 % desRauchmelderbestandes auszugehen.

#### 2.1 Position 1 - Donaueschingen

**2.1.10 WE 136591**
Schillerstraße 15  16 Stck
Menge: 16,000 Stck

**2.1.20 WE 136608**
Schillerstraße 13  14 Stck
Menge: 14,000 Stck

**2.1.30 WE 151236**
Hindenburgring 40/42, 44/46  139 Stck
Hans-Thoma-Straße 1, 3, 5  112 Stck
Dürrheimer Straße 19/21  87 Stck

Leistungsbeginn 01.01.2029
zusätzlich  440 Stck
Hindenburgring 36/38,
Hans-Thoma-Straße 2/4,
Friedhofstraße 14/16,
Emil-Rehmann-Straße ( 2.BA HTH)
Menge: 778,000 Stck

#### 2.2 Position 2 - Eriskirch

**2.2.10 WE 138347**
Brückenstraße 4  8 Stck
Menge: 8,000 Stck

#### 2.3 Position 3 - Friedrichshafen

**2.3.10 WE 138334**
Paulinenstraße 40  30Stck
Menge: 30,000 Stck

**2.3.20 WE 138335**
Paulinenstraße 36  55 Stck
Menge: 55,000 Stck

**2.3.30 WE 138339**
Schwabstraße 46, 48, 50, 52  160 Stck
Hebelstraße 2, 4, 6  90 Stck
Ekkehardstraße 1, 2, 3, 4, 5, 6, 7, 8, 10
  307 Stck
Leistungsbeginn 01.12.2029
zusätzlich  800 Stck
Menge: 1357,000 Stck

**2.3.40 WE 138355**
Prielmayerstraße 1, 3, 5, 7  157 Stck
Riedleparkstraße 42, 44, 46, 48  118 Stck
Menge: 275,000 Stck

#### 2.4 Position 4 - Gaienhofen

**2.4.10 WE 136573**
Im Bänkle 4  11 Stck
Menge: 11,000 Stck

#### 2.5 Position 5 - Gailingen

**2.5.10 WE 136587**
Rheinhalde 1  7 Stck
Menge: 7,000 Stck

#### 2.6 Position 6 - Gottmadingen

**2.6.10 WE 136565**
Steiner Weg 62, 66, 70, 72  24 Stck
Menge: 24,000 Stck

**2.6.20 WE 136566**
Steiner Weg 65, 67  39 Stck
Menge: 39,000 Stck

**2.6.30 WE 136567**
Steiner Weg 28, 30, 32  20 Stck
Menge: 20,000 Stck

**2.6.40 WE 136586**
Dörflinger Straße 10  12 Stck
Menge: 12,000 Stck

**2.6.50 WE 136605**
Dörflinger Straße 8  14 Stck
Menge: 14,000 Stck

#### 2.7 Position 7 - Hilzingen

**2.7.10 WE 136560**
Grenzstraße 2  21 Stck
Menge: 21,000 Stck

#### 2.8 Position 8 - Hohentengen

**2.8.10 WE 136433**
Schlossweg 4  4 Stck
Menge: 4,000 Stck

**2.8.20 WE 136653**
Schaffhauser Straße 39  3 Stck
Menge: 3,000 Stck

#### 2.9 Position 9 - Jestetten

**2.9.10 WE 136654**
Rheinauer Straße 20  12 Stck
Menge: 12,000 Stck

**2.9.20 WE 136659**
Am Hohrain 3  20 Stck
Menge: 20,000 Stck

**2.9.30 WE 136673**
Alte Nohlstraße 18  21 Stck
Anwandel 24  16 Stck
Leistungsbeginn 01.01.2030
zusätzlich  20 Stck
Menge: 57,000 Stck

**2.9.40 WE 136675**
Saarstraße 2, 4  38 Stck
Menge: 38,000 Stck

#### 2.10 Position 10 - Klettgau

**2.10.10 WE 136027**
Hauptstraße 101  13 Stck
Menge: 13,000 Stck

**2.10.20 WE 136439**
Hauptstraße 113  11 Stck
Menge: 11,000 Stck

#### 2.11 Position 11 - Konstanz

**2.11.10 WE 135879**
Gottfried-Keller-Straße 10, 12  65 Stck
Wollmatinger Straße 13  24 Stck
Menge: 89,000 Stck

**2.11.20 WE 135880**
Gottfried-Keller-Straße 14, 16  64 Stck
Leistungsbeginn 01.11.2029
zusätzlich aufgrund Neubau 300 Stck
Menge: 364,000 Stck

**2.11.30 WE 135881**
Gottfried-Keller-Straße 18, 20  63 Stck
Wollmatinger Straße 21  24 Stck
Menge: 87,000 Stck

**2.11.40 WE 136517**
Döbelestraße 36  40 Stck
Menge: 40,000 Stck

**2.11.50 WE 136518**
Jahnstraße 11, 13  77 Stck
Menge: 77,000 Stck

**2.11.60 WE 136519**
Bettelgäßchen 2, 4  80 Stck
Leistungsbeginn 30.11.2029
zusätzlich aufgrund Neubau 80 Stck
Menge: 160,000 Stck

**2.11.70 WE 136521**
Gottfried-Keller-Straße 19  19 Stck
Steinstraße 12  36 Stck
Menge: 55,000 Stck

**2.11.80 WE 136522**
Gottfried-Keller-Straße 21  37 Stck
Steinstraße 14  35 Stck
Menge: 72,000 Stck

**2.11.90 WE 136523**
Eichhornstraße 31, 33  20 Stck
Menge: 20,000 Stck

**2.11.100 WE 136524**
Mainaustraße 77  23 Stck
Menge: 23,000 Stck

**2.11.110 WE 136525**
Friedrichstraße 25  36 Stck
Menge: 36,000 Stck

**2.11.120 WE 136529**
Döbelestraße 21  30 Stck
Menge: 30,000 Stck

**2.11.130 WE 136530**
Jahnstraße 17, 19  93 Stck
Menge: 93,000 Stck

**2.11.140 WE 136533**
Gottfried-Keller-Straße 23  37 Stck
Steinstraße 16  37 Stck
Menge: 74,000 Stck

**2.11.150 WE 136534**
Gottfried-Keller-Straße 25  36 Stck
Steinstraße 18  36 Stck
Menge: 72,000 Stck

**2.11.160 WE 136535**
Bismarcksteig 2, 4  64 Stck
Menge: 64,000 Stck

**2.11.170 WE 136536**
Steinstraße 4  74 Stck
Menge: 74,000 Stck

**2.11.180 WE 136537**
Gottfried-Keller-Straße 1, 3  48 Stck
Menge: 48,000 Stck

**2.11.190 WE 136538**
Gottfried-Keller-Straße 5, 7  48 Stck
Menge: 48,000 Stck

**2.11.200 WE 136540**
Döbelestraße 19  31 Stck
Menge: 31,000 Stck

**2.11.210 WE 136543**
Hafenstraße 23  20 Stck
Leistungsbeginn 01.01.2029
zusätzlich  30 Stck
Menge: 50,000 Stck

**2.11.220 WE 136544**
Hans-Thoma-Straße 2, 4  88 Stck
Menge: 88,000 Stck

**2.11.230 WE 136631**
Steinstraße 48  21 Stck
Leistungsbeginn 01.06.2029
zusätzlich  120 Stck
Menge: 141,000 Stck

**2.11.240 WE 136632**
Steinstraße 50, 52  28 Stck
Menge: 28,000 Stck

**2.11.250 WE 136633**
Steinstraße 54, 56  28 Stck
Menge: 28,000 Stck

**2.11.260 WE 136634**
Reutestraße 85, 87, 89  58 Stck
Menge: 58,000 Stck

**2.11.270 WE 136636**
Berchenstraße 78, 80  86 Stck
Menge: 86,000 Stck

**2.11.280 WE 136637**
Berchenstraße 82, 84  54 Stck
Menge: 54,000 Stck

**2.11.290 WE 136638**
Haspelweg 7, 9  98 Stck
Menge: 98,000 Stck

**2.11.300 WE 136644**
Fürstenbergstraße 124, 126  76 Stck
Leistungsbeginn 01.12.2028
zusätzlich  187 Stck
Menge: 263,000 Stck

**2.11.310 WE 136650**
Fürstenbergstraße 116, 118  72 Stck
Leistungsbeginn 01.12.2028
zusätzlich  187 Stck
Menge: 259,000 Stck

**2.11.320 WE 136651**
Fürstenbergstraße 120, 122  106 Stck

Leistungsbeginn 01.12.2028
zusätzlich  187 Stck
Menge: 293,000 Stck

**2.11.330 WE 144554**
Zur Allmannshöhe 27  3 Stck
Menge: 3,000 Stck

**2.11.340 WE 150938**
Steinstraße 6a, 8a, 10a

Leistungsbeginn 01.01.2029164 Stck
Menge: 164,000 Stck

#### 2.12 Position 12 - Kressborn am Bodensee

**2.12.10 WE 138348**
Öschweg 4  13 Stck
Menge: 13,000 Stck

#### 2.13 Position 13 - Langenargen

**2.13.10 WE 138338**
Untere Seestr.112, 114, 116, 118175 Stck
Menge: 175,000 Stck

#### 2.14 Position 14 - Laupheim

**2.14.10 WE 138341**
Walpertshoferstraße 12  24 Stck
Menge: 24,000 Stck

#### 2.15 Position 15 - Lindau

**2.15.10 WE 134424**
Buttlerhügel 2, 4  40 Stck
Rickenbacher Straße 16, 18  70 Stck
Menge: 110,000 Stck

**2.15.20 WE 134425**
Im Holben 1, 3, 26, 30  57 Stck
Reinwaldstraße 2, 8  16 Stck
Wackerstraße 27, 29  60 Stck
Menge: 135,000 Stck

**2.15.30 WE 134431**
Oberhoschstegstraße 47  25 Stck
Menge: 25,000 Stck

**2.15.40 WE 134434**
Bregenzer Str. 195, 197, 199, 20180 Stck
Menge: 80,000 Stck

**2.15.50 WE 134435**
Reutiner Straße 7, 9, 11  25 Stck
Menge: 25,000 Stck

**2.15.60 WE 134436**
Ludwigstraße 9  15 Stck
Menge: 15,000 Stck

**2.15.70 WE 134437**
Reichplatz 2, 4  70 Stck
Menge: 70,000 Stck

**2.15.80 WE 134438**
Bregenzer Straße 207  25 Stck
Menge: 25,000 Stck

**2.15.90 WE 198015**
Buttlerhügel 4a, 4b  63 Stck
Menge: 63,000 Stck

#### 2.16 Position 16 - Lottstetten-Nack

**2.16.10 WE 136666**
Rüdlinger Straße 3, 5  28 Stck
Menge: 28,000 Stck

#### 2.17 Position 17 - Oehningen

**2.17.10 WE 136603**
Steiner Straße 26, 28  27 Stck
Menge: 27,000 Stck

**2.17.20 WE 136604**
Steiner Straße 30  21 Stck
Menge: 21,000 Stck

#### 2.18 Position 18 - Radolfzell

**2.18.10 WE 136458**
Kapuzinerweg 3  5 Stck
Menge: 5,000 Stck

**2.18.20 WE 136629**
Waldstraße 14  49 Stck
Menge: 49,000 Stck

**2.18.30 WE 136635**
Keltenweg 10, 12  45 Stck
Leistungsbeginn 01.12.2030
zusätzlich  64 Stck
Menge: 109,000 Stck

**2.18.40 WE 136639**
Keltenweg 6, 8  41 Stck
Leistungsbeginn 01.12.2030
zusätzlich  64 Stck
Menge: 105,000 Stck

**2.18.50 WE 136640**
Keltenweg 2  52 Stck
Leistungsbeginn 01.06.2030
zusätzlich  64 Stck
Menge: 116,000 Stck

**2.18.60 WE 136641**
Regiment-Piémont-Straße 2  50 Stck
Leistungsbeginn 01.06.2029
zusätzlich  30 Stck
Menge: 80,000 Stck

**2.18.70 WE 136642**
Regiment-Piémont-Straße 5, 7  72 Stck
Leistungsbeginn 01.06.2030:
zusätzlich  30 Stck
Menge: 102,000 Stck

**2.18.80 WE 136643**
Regiment-Piémont-Straße 1, 3  94 Stck
Leistungsbeginn 01.12.2029
zusätzlich  80 Stück
Menge: 174,000 Stck

**2.18.90 WE 136646**
Keltenweg 7  13 Stck
Menge: 13,000 Stck

**2.18.100 WE 136647**
Keltenweg 5  16 Stck

Leistungsbeginn 01.12.2030
zusätzlich  65 Stck
Menge: 81,000 Stck

**2.18.110 WE 136648**
Schiedelenweg 8  16 Stck
Leistungsbeginn 01.01.2030
zusätzlich  50 Stck
Menge: 66,000 Stck

**2.18.120 WE 136649**
Keltenweg 14, 16  31 Stck

Leistungsbeginn 01.01.2030
zusätzlich  50 Stck
Menge: 81,000 Stck

**2.18.130 WE 136661**
Schiedelenweg 3, 5  54 Stck
Leistungsbeginn 01.01.2030
zusätzlich  50 Stck
Menge: 104,000 Stck

#### 2.19 Position 19 - Reichenau

**2.19.10 WE 136555**
Obere Ergat 23  23 Stck
Menge: 23,000 Stck

**2.19.20 WE 136557**
An der Schiffslände 10  16 Stck
Menge: 16,000 Stck

#### 2.20 Position 20 - Rielasingen-Worblingen

**2.20.10 WE 136561**
Ramsener Straße 70  14 Stck
Menge: 14,000 Stck

#### 2.21 Position 21 - Rottweil

**2.21.10 WE 136563**
Hegauweg 5  20 Stck
Menge: 20,000 Stck

**2.21.20 WE 136564**
Hegauweg 7  20 Stck
Menge: 20,000 Stck

**2.21.30 WE 136574**
Hohentwielweg 14  5 Stck
Menge: 5,000 Stck

**2.21.40 WE 136575**
Hohenkrähenweg 16, 18, 20, 2227 Stck
Menge: 27,000 Stck

**2.21.50 WE 136578**
Hohentwielweg 6, 12  10 Stck
Menge: 10,000 Stck

**2.21.60 WE 136580**
Heerstraße 101, 103  24 Stck
Menge: 24,000 Stck

**2.21.70 WE 136581**
Heerstraße 105, 107  24 Stck
Menge: 24,000 Stck

**2.21.80 WE 136582**
Heerstraße 109, 111  24 Stck
Menge: 24,000 Stck

**2.21.90 WE 136583**
Hohenkrähenweg 12  5 Stck
Menge: 5,000 Stck

**2.21.100 WE 136611**
Hegauweg 9  20 Stck
Menge: 20,000 Stck

**2.21.110 WE 136616**
Heerstraße 39  30 Stck
Auf dem Wall 30  26 Stck
Menge: 56,000 Stck

**2.21.120 WE 136617**
Heerstraße 41  30 Stck
Auf dem Wall 34  30 Stck
Menge: 60,000 Stck

**2.21.130 WE 136618**
Auf dem Wall 38  24 Stck
Heerstraße 45  50 Stck
Menge: 74,000 Stck

#### 2.22 Position 22 - Sigmaringen

**2.22.10 WE 138329**
Unterer Weg 1, 3, 5, 7  77 Stck
Oberer Weg 1, 2, 3, 4, 6, 8, 10, 12, 14, 16, 18, 20, 22, 24, 26, 28, 30, 32, 34, 36, 38, 40, 42, 44, 46, 48, 50, 52, 54, 56
  132 Stck
Menge: 209,000 Stck

#### 2.23 Position 23 - Singen

**2.23.10 WE 136558**
Ekkehardstraße 53  40 Stck
Höristraße 15  24 Stck
Menge: 64,000 Stck

**2.23.20 WE 136623**
Hittisheimer Straße 20  17 Stck
Menge: 17,000 Stck

**2.23.30 WE 136624**
Hittisheimer Straße 22  12 Stck
Menge: 12,000 Stck

#### 2.24 Position 24 - Stühlingen

**2.24.10 WE 136652**
Bundesstraße 16  22 Stck
Menge: 22,000 Stck

**2.24.20 WE 136671**
Behagelweg 6  15 Stck
Menge: 15,000 Stck

#### 2.25 Position 25 - Tettnang

**2.25.10 WE 138351**
Ravensburger Straße 33  19 Stck
Menge: 19,000 Stck

#### 2.26 Position 26 - Villingen-Schweningen

**2.26.10 WE 135751**
Fördererstraße 30, 32, 34, 36, 38, 40
  30 Stck
Menge: 30,000 Stck

#### 2.27 Position 27 - Wasserburg

**2.27.10 WE 134426**
Schulstraße 4, 6  30 Stck
Menge: 30,000 Stck

#### 2.28 Position 28 - Weingarten

**2.28.10 WE 138352**
Weiherweg 2, 4  44 Stck
Doggenriedstraße 77  21 Stck
Menge: 65,000 Stck

### 3 Austausch - Bedarfsposition-

#### 3.1 Austausch gemäß DIN 14676

**3.1.10 Austausch gemäß DIN 14676**
*** Bedarfsposition mit GB
Rauchmelderwechsel nach unvorhergesehenen Ereignissen (z. B. Beschädigung durch den Mieter)

1.  vorhandene Rauchmelder demontieren (inklusive fachgerechter Entsorgung der Geräte)

2..  Rauchmelder liefern und montieren
  Rauchmelder nach dem Streulichtprinzip, oder gleichwertig

Anforderungen gemäß Leistungsbeschreibung nach  DIN EN 14604 ,DIN 14675 und DIN 14676
Zum Leistungsumfang gehört die Montage an vorhandene Deckenkonstruktionen, Inbetriebnahme, insbesondere des Einsetzens der zu liefernden Lithiumbatterie und Funktionsüberprüfung.
Jedem Mieter ist eine Bedienungs- und Funktionsanleitung des eingebauten Rauchmelders auszuhändigen. Der durchgeführte Ausstausch ist durch den Mieter bzw. einer von Mieter beauftragten Person (z.B. der Nachbar) auf dem Arbeitsnachweis zu bestätigen.

3. Rauchmeldermontage dokumentieren

Für alle montierten Rauchmelder ist eine eindeutige Dokumentation zu erstellen.
Die Arbeiten sind auf einem Formblatt zu erfassen.

Digitale Fotos der montierten Rauchmelder sind vom AN anzufertigen und der AG auf einem Datenträger (DVD) zu übergeben.

Es ist der Preis für einen Rauchmelderwechsel anzugeben.

In diesen Preis sind alle sich ergebenden Nebenkosten mit einzurechnen.
Menge: 1,000 Stck

### 4 Bedarfspositionen

*Hinweis: Hinweis*
Bedarfspositionen

Ein Anspruch auf Vergütung besteht ausschließlich nur nach gesonderter Beauftragung in Textform durch die Auftraggeberin (AG) und einem zusammen mit der Rechnung eingereichten und von der AG bestätigten Leistungsnachweis.

Ein pauschaler Anspruch auf Abrechnung durch den Auftragnehmer (AN) besteht nicht!

- dienen der Beseitigung von Fehlern, die durch außerhalb
 liegende Einflüsse verursacht wurden.

#### 4.1 An und Abfahrtspauschale

**4.1.10 An und Abfahrtspauschale**
*** Pauschalposition
*** Bedarfsposition mit GB
Allgemeiner Hinweis:

Die An und Abfahrten bei der Montage der RWM und bei der Instandhaltung sind in den Einheitspreisen der jeweiligen Positionen zu berücksichtigen.
Menge: 1,000 psch

#### 4.2 Personalkosten/ Stundenverrechnungssätze / Zuschläge

**4.2.10 Obermonteur**
*** Bedarfsposition mit GB
Obermonteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.20 Monteur**
*** Bedarfsposition mit GB
Monteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.30 Helfer**
*** Bedarfsposition mit GB
Helfer Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std
